# Sanierung + Erweiterung OGZ Beesdau
Angebotsaufforderung (GAEB DA XML 3.1, DA83)
Projekt: 1425 GH
Währung: EUR
Bieterkommentare zugelassen: nein
Auftraggeber: Gemeinde Heideblick, Langengrassau, Luckauer Straße 61, 15926 Heideblick; DV-Nummer: 07
Erstellt mit: COSOBA-AVA-SYSTEM V8/ GXML Toolbox V3.3 R20220330, AVA.relax, 18.05.2026

## 07 Los 7 - Fenster + Türen
Datum: 10.03.2026

*Hinweis: Vorbemerkung*
11. Höhenfestpunkte sind mit der Bauleitung abzustimmen.

*Hinweis: Abrechnung VOB / C*
- ATV DIN 18299 - Allgemeine Regeln für Bauarbeiten jeder Art- ATV DIN 18355 - Tischlerarbeiten- ATV DIN 18360 - Metallbauarbeiten

*Hinweis: Hinweis: gemeinsame Aufmaße*
Hinweis:

Bei den nachfolgend beschriebenen Positionen ist der Bauleitung bzw. dem AG anzuzeigen, wann die einzelnen Arbeitsgänge ausgeführt werden, ebenso ist eine Zwischenabnahme der Leistung zu vereinbaren, sowie gemeinsame Aufmaße durchzuführen, um die Prüfbarkeit der Rechnungslegungen einfacher und effektiver zu gestalten.

*Hinweis: Allgemeine Vorbemerkungen: Einbau Fenster*
Allgemeine Vorbemerkungen:

1. Die nachfolgenden Positionen verstehen sich als Komplett- positionen, sie umfassen die Montage des Elementes in eine vorhandene Außenwand, eine umlaufende wärmegedämmte Abdichtung des Elementes nach außen mit Fugendichtband, eine umlaufende Wärmedämmung sowie eine Versiegelung im Innenbereich.
Außerdem alle Einstell-, Verklotzungs- und Beiputzarbeiten sowie evtl. erforderliche Deckleisten.

2. Die Fenster sind nach den RAL-Montagerichtlinien und DIN-Vorschriften fachgerecht in den Baukörper einzusetzen, zu befestigen und abzudichten. Die raumseitige Abdichtung muß in einer Ebene liegen und darf nicht unterbrochen sein.
Sie dient als Dampfbremse. Die äußere Abdichtung dient als Wetterschutz.

3. Einschließlich Beiputzarbeiten innen.

4. Für den Nutzer ist durch die Ausführungsfirma ein Merkblatt zum Heizungs- und Lüftungsverhalten, zur Vermeidung von Feuchte- und Kondenswasserschäden, bereitzustellen.

5. Die endgültige Bemessung der Einbauteile muss nach den am Bauwerk entnommenen Rohbaumaßen erfolgen; Maßtoleranzen zu den im LV angegebenen Bestandsmaßen sind im cm-Bereich möglich.

6. Die Ausführung der seitlichen und unteren Fensteranschlüsse sind gemäß den Richtlinien für Fenstereinbau auszuführen, die Aufwendungen für Fugendichtbänder, PUR-Hartstoff-Dämmungen und Folienstreifen sind in die Einheitspreise einzukalkulieren.

*Hinweis: HINWEIS AT+ FENSTER*
Zum Teil erfolgen Arbeiten im Bestand, ein örtliches Aufmaß ist zwingend durchzuführen und in die angebotenen Leistungen einzurechnen.

### Titel 1 Kunststoff-Fenster

**1.1 Kunststoff-Fenster, Hauptposition, 1,01 x 1,35 m**
HAUPTPOSITION:

Kunststoff-Fenster, 1-flügelig mit Dreh-Kippbeschlag, Aushängesperre, sowie doppelter Lippendichtung, liefern und einbauen, einschl. der Versiegelung der Fugen mit Silikon / Acryl.

Farbe Fenster  : innen + außen weiß

mit Fensterbankanschlussprofil
innere Fensterbank  : Schichtstoffplatten (gesonderte Position)
äußere Fensterbank  : Aluminium, natur (gesonderte Position)

Beschläge  : Dreh-Kipp-Flügelbeschlag mit Eingriff-Bedie-
  nung, mit Fehlbedienungssperre, verdeckt
  liegend, mit Aushebelschutz
  (Pilzkopfzapfenverriegelung)

Fenstergriff  : LM-weiß, pulverbeschichtet
Verglasung  : Wärmeschutzverglasung, (3-fach Verglasung)
Ug-Wert Verglasung  : 0,6 W/m2K
Uf-Wert Rahmen  : 1,1 W/m2K
Schallschutzklasse  : II
Anschlagart  : mit Anschlag
Gewändeanschluss  : Porenbeton
Anschlussfugen  : umlaufendes Ausstopfen mit Mineralwolle;
  oder Schaum;
  luftdichte Verklebung mit Folien
Grundlüftung  : a = >0,7 bei 10 Pa
Prüfnachweise  : System-Prüfbericht von einem anerkannten
  Prüfinstitut (bei Angebotsabgabe)

Größe Fenster B/H  : 1.170 x 1.400 mm

Fensterliste Pos, F1
Menge: 4,000 Stck

**1.2 KS-Fenster, 1,135 x 2,135 m, F2**
Kunststoff-Fenster, Ausführung wie Hauptposition, jedoch:
als Fenstertürelement
ohne Anschlag, Einbau in der Leibung

Größe Fenster B/H  : 1.135 x 2.135 mm

Fensterliste Pos, F2
Menge: 1,000 Stck

**1.3 KS-Fenster, 1,26 x 2,26, + Rolladen, F3**
Kunststoff-Fenster, Ausführung wie Hauptposition, jedoch:
ohne Anschlag, Einbau in der Leibung

Größe Fenster B/H  : 1.260 x 2.260 mm

Incl. Lieferung und Einbau eines Unterputz  Aufsatzrollladenelementes aus PUR-Schaum, incl. Rollladen.

Farbe  : hellgrau

Unterputzelement  : für Wandbreite von 36,5 cm
  Höhe 25 cm
Rolladen  : aus Leichtmetall, schmale Lamellen,
  wärmegedämmt,
  incl. elektrischer Bedienung

Fensterliste Pos, F3
Menge: 6,000 Stck

**1.4 KS-Fenster, 0,76 x 0,76 m, F4**
Kunststoff-Fenster, Ausführung wie Hauptposition, jedoch:
ohne Anschlag, Einbau in der Leibung

Größe Fenster B/H  : 760 x 760 mm

Fensterliste Pos, F4
Menge: 1,000 Stck

**1.5 KS-Fenster, 1,08 x 1,35 m, F5**
Kunststoff-Fenster, Ausführung wie Hauptposition, jedoch:
mit Anschlag

Größe Fenster B/H  : 1.080 x 1.350 mm

Fensterliste Pos, F5
Menge: 1,000 Stck

**1.6 Fensterbänke für innen,Hochdruck-Schichtstoffplatten**
Menge: 17,000 m

**1.7 Fensterbänke zum Schutz mit Folie abkleben**
Innere Fensterbänke zum Schutz mit Folie abkleben, incl. Beseitigung der Abdeckmaterialien nach Beendigung der Putz - und Malerarbeiten.
Menge: 17,000 m

**1.8 Außen-Fensterbänke Alu -natur**
Menge: 6,000 m

### Titel 2 Außentüren, Kunststoff

**2.1 Türanlage aus Kunststoff, 1-flügelig, 1,26 x 2,26 m, AT 1**
Türliste, Pos. AT 1
Menge: 1,000 Stck

**2.3 Türanlage aus Kunststoff, verglast, 2 Türflügel, 2,26 x 2,26, AT 2**
Menge: 1,000 Stck

**2.4 Türanlage aus Kunststoff, verglast, 1 Flügel, 1,01 x 2,02, AT 3**
Menge: 1,000 Stck

### Titel 3 Stundenlohnarbeiten

**3.1 Stundenlohnarbeiten:**
Stundenlohnarbeiten:

Erforderliche Arbeiten, die nicht im Leistungsverzeichnis erfaßt sind und gegen Nachweis zur Ausführung kommen: Facharbeiter
Menge: 10,000 h
